# Rohrreinigung
Angebotsaufforderung (GAEB 90, DA83)
Währung: EUR

## Rohrreinigung Grundleitungen
Datum: 09.09.24

*Hinweis*
A) ALLGEMEINE VORBEMERKUNGEN FÜR EINHEITSPREISABKOMMEN
(EPA)

=======================================================
==========
A1) ALLGEMEINES

In den Positionen dieses Leistungsverzeichnisses sind
häufig wiederkehrende Reparaturarbeiten beschrieben.
Dem Einheitspreisabkommen liegen die "Zusätzliche
Vertragsbedingungen für die Ausführung von
Bauleistungen (Z-VOB/B)" der Covivio Immobilien GmbH,
Stand Januar 2022, zugrunde. Für sich auf dieses EPA
beziehende Einzelaufträge (Leistungsabrufe) gelten die
Vertragsbedingungen in jedem Einzelfall als vereinbart.
Sofern zukünftig als Ersatz für die aktuell gültigen
Z-VOB/B Stand Januar 2022 mit dem Auftragnehmer (AN)
neue Z-VOB/B vereinbart werden, gelten für nach
Gültigkeitsbeginn die neuen Z-VOB/B beauftragte
Leistungen ausschließlich die neuen Z-VOB/B.

Für nach diesem Einheitspreisabkommen ausgeführte
Leistungen gelten, ergänzend zur den jeweiligen
Leistungsbeschreibungen der einzelnen Positionen, bei
evtl. Widersprüchen in nachfolgend genannter
Reihenfolge, folgende Bedingungen:

1. diese "allgemeine Vorbemerkungen für
Einheitspreisabkommen" (A)

2. die sich anschließenden "allgemeine technische
Vorbemerkungen" (B)

3. die sich anschließenden "besondere technische
Vorbemerkungen" (für dieses Gewerk) (C)

4. die "Zusätzliche Vertragsbedingungen für die
Ausführung von Bauleistungen Z-VOB/B"

5. Baustellenordnung der Covivio Immobilien GmbH in der
jeweils gültigen Fassung

Mit Unterzeichnung des EPA erklärt der AN, dass von ihm
sämtliche gesetzlichen, behördlichen und
berufgenossenschaftlichen Auflagen erfüllt werden, die
zur Ausführung der im EPA beschriebenen Leistungen
erforderlich sind.

Es dürfen nur solche Materialien verwendet werden, über
die der AN das uneingeschränkte Eigentumsrecht besitzt
und die vollkommen frei von Rechten Dritter sind.

Für die Ausführung der Arbeiten ist Fachpersonal in
ausreichender Zahl einzusetzen.

Hierbei ist darauf zu achten, dass für die Ausführung
sämtlicher Arbeiten unsere Baustellenordnung in der
jeweils gültigen Fassung zu beachten ist, die dem
ausführenden Fachpersonal in geeigneter Form zur
Kenntnis zu geben ist.

Der Einsatz von Subunternehmern ist bei
Kleinreparaturen grundsätzlich nicht erlaubt.

A2) KUNDENDIENST

Die Arbeiten werden in bewohnten Häusern ausgeführt.

Der Auftraggeber (AG) erwartet vom AN tatkräftige
Unterstützung bei den Bemühungen, berechtigten
Mieterwünschen zu entsprechen. Dazu gehören
insbesondere folgende Verpflichtungen:

1) Alle Handwerker/Mitarbeiter des AN haben die
Verpflichtung, Kunden (Mietern) höflich und hilfsbereit
zu begegnen. In Gesprächen mit den Mietern ist das
Bemühen von Covivio Immobilien um einen verbesserten
Kundendienst herauszustellen.

2) Die Mieter sind rechtzeitig vor Durchführung der
Reparaturarbeiten zu verständigen, ggf. durch Aushang
im Treppenhaus oder auch individuelle
Terminvereinbarung mit dem einzelnen Mieter.

3) Reparaturen sind sofort, spätestens innerhalb von 2
Arbeitstagen nach Beauftragung, durchzuführen. Sofern
die Frist aus Gründen, die der AN nicht zu vertreten
hat, nicht einzuhalten ist, ist der AG unverzüglich zu
unterrichten.

4) Möbel und sonstiges Mietereigentum, Bodenflächen und
angrenzende Bauteile etc. im Bereich der auszuführenden
Arbeiten sind durch Folie, evtl. Schaltafeln oder
Ähnliches zu schützen.

A3) PREISE

Die, für die Ausführung von Leistungen nach diesem EPA,
hier festgeschriebenen Preise gelten für
Reparaturarbeiten bis zum Rechnungsbetrag von höchstens
1.500,-- EURO einschl. Mehrwertsteuer je
Einzeleinzelfall.

Soweit und sobald Überschreitungen absehbar sind, ist
hierüber der Abteilung Einkauf des AG ein schriftliches
Angebot einzureichen und eine gesonderte Vereinbarung
zu treffen.

In den Einheitspreisen sind sämtliche Kosten, wie
Lohn-, Material- und Nebenkosten enthalten,
insbesondere auch:

1) Koordination / Terminabsprache(n) mit dem(den)
Mieter(n) / Kundenbetreuer(n) / Bauleiter(n)

2) sämtliche Fahrt- und Transportkosten,

3) sämtliche tariflichen Zulagen wie z.B. Schmutz- und
Staubzulagen, Zulagen für ekelerregende
Arbeiten etc.,

4) die Gestellung, Vorhaltung und spurlose Entfernung
aller erforderlichen Gerüste und Absperrungen (ggf.
auch Warnschilder) bis zu einer Höhe der Arbeitsbühne
von 2 m; die Mitbenutzung der Gerüste ist allen mit
Reparaturarbeiten beschäftigten Firmen kostenlos zu
gestatten,

5) Befestigungsmittel aller Art; Hilfsstoffe wie Nägel,
Bindedraht und Kleinmaterial sowie alle Baustoffe, die
zur kompletten Erstellung der Leistung erforderlich
sind,

6) die Abdeckung von Einrichtungsgegenständen zum
Schutz vor Beschädigung und Verschmutzung

7) das, ggf. tägliche, Säubern der Arbeitsstelle;
hierzu gehört auch die Beseitigung von Verunreinigungen
des Treppenhauses und/oder der Hauszuwegungen,

8) der Ausbau und Abtransport sowie die ordnungsgemäße
Entsorgung, einschließlich Kippgebühren, sämtlichen
Bauschutts und aller alter, schadhafter Teile. Teile,
für die sich der AG eine generelle oder
einzelfallbezogene Prüfung vorbehalten hat, sind bis zu
diesem Zeitpunkt, längstens jedoch für die Dauer von 10
Wochen, vom AN vorzuhalten und dürfen erst danach
entsorgt werden.

9) Alle weiteren Nebenleistungen, die zur Erfüllung der
in den Leistungspositionen beschriebenen
Hauptleistungen, unter Beachtung aller einschlägigen
Vorschriften, erforderlich sind, im EPA aber nicht
gesondert aufgeführt sind.

Erforderliche Leistungen, die in den nachfolgenden
Leistungspositionen nicht enthalten sind, sind der
Abteilung Einkauf des AG möglichst vor Ausführung zur
Genehmigung aufzugeben und bei Rechnungslegung mit
einem "Z" zu kennzeichnen. Die Preise für derartige
Zusatzleistungen sind auf der Kalkulationsbasis der
Einheitspreise zu kalkulieren. Diese Z-Positionen sind
so ausreichend und umfassend zu beschreiben, dass
sowohl eine sachlich-fachliche als auch eine
kalkulatorische Nachprüfung durch den AG gewährleistet
ist, hierzu gehört insbesondere die Angabe der
verfahrenen Stunden.

Die Einheitspreise des EPA sind Nettopreise. Sie gelten
zuzüglich der zum jeweiligen
Leistungserbringungszeitpunkt gültigen Mehrwertsteuer.

A4) ABRECHNUNG

Eine evtl. vorhandene Position "An-/Abfahrtpauschale"
darf grundsätzlich nur einmal pro Auftrag berechnet
werden, auch wenn mehrere Anfahrten (auch an
verschiedenen Tagen) erforderlich sind. Sollten mehrere
Anfahrten aus Gründen erforderlich sein, die
ausschließlich der AG oder der Mieter zu vertreten hat,
sind diese besonders zu begründen und als Z Position zu
kennzeichnen (ggf. Mieterbelastung).

Bei mehreren zusammenhängenden Reparaturen, die an
einem Tag in einem Wohngebiet/Siedlungsbereich
ausgeführt werden (z.B. bei der Beseitigung von
Sturmschäden, E-Checks in einem Mehrfamilienhaus), darf
die An-/Abfahrt, in Abhängigkeit von dem bei der
Leistungsposition "An-/Abfahrt" festgeschriebenen
Grenzwert, nur einmalig bzw. nicht berechnet werden.
Soweit im Rahmen eines Auftrags zwei oder mehr
Positionen dieses EPA ausgeführt werden, die
gleichartige (identische) Teilleistungen überlappend
enthalten, darf lediglich eine dieser Positionen in
vollem Umfang abgerechnet werden. Die zweite bzw.
weitere Positionen sind dann mit einem Anteiligen Preis
als Z-Position in Rechnung zu stellen

Maßgebend für die Abrechnung ist das nach
Fertigstellung der Arbeiten durch den AN zu nehmende
Aufmaß, sowie die Bestätigung des Mieters bzw. bei
Leerwohnungen die Bestätigung des zuständigen
Kundenbetreuers/Bauleiters, daß die Leistungen
durchgeführt wurden.

Das testierte Aufmaß bzw. die Bestätigung ist vom AN
mit der Schlußrechnung einzureichen. Ausgenommen
hiervon sind Vorgänge, die über unsere
Handwerkerkopplung (HWK) abgerechnet werden; in diesen
Fällen sind die Aufmaße/Bestätigungen vom AN, im Rahmen
der gesetzlichen Vorschriften, vorzuhalten und, auf
Verlangen des AG, jederzeit innerhalb von 7
Kalendertagen zur Prüfung einzureichen.

Der AG ist berechtigt, jederzeit ein gemeinsames Aufmaß
zu verlangen.

A5) SONSTIGES

Die in diesen Bedingungen festgelegten Pflichten hat
der AN jedem Dritten aufzuerlegen, dessen er sich zur
Erfüllung dieser Pflichten bedient.

Die Einheitspreisabkommen dürfen weder ganz noch
teilweise in irgendeiner Form Dritten entgeltlich oder
unentgeltlich zugänglich gemacht werden.

*Hinweis*
B)  ALLGEMEINE TECHNISCHE VORBEMERKUNGEN FÜR
EINHEITSPREISABKOMMEN
=======================================================

B1) ALLGEMEINES

Für Lieferung und Ausführung gelten neben dem
Leistungsverzeichnis:

1. die neuesten DIN-Vorschriften, VDE- und
VDI-Richtlinien

2. die Vorschriften der zuständigen Behörden (z.B.
Bauaufsicht, Gewerbeaufsicht, Brandverhütung, TÜV,
Berufsgenossenschaften und Versorgungsbetriebe,

3. die Bestimmungen der Gerüstbauordnung

4. Die Festlegungen des jeweiligen
Werkstoffherstellers. Die Werkstoffe müssen den
geforderten Bedingungen der Leistungsbeschreibung
entsprechen.

B2) FACHSPEZIFISCHE NACHWEISE

Fachspezifische Nachweise, z.B. für den Umgang mit
Asbest, PAK, und dergleichen, sind auf Anforderung des
(AG) jederzeit und umgehend zu erbringen

Bei wesentlichen Änderungen z.B. Ausscheiden eines
befähigten Mitarbeiters oder Auslaufen eines
befristeten Nachweises (z.B. Schweißnachweis) ist der
AN verpflichtet dies unverzüglich beim (AG) schriftlich
anzuzeigen und ggf. angebotene Aufträge abzulehnen.
Ebenso sind die jeweils gültigen
Unfallverhütungsvorschriften zu beachten und unbedingt
einzuhalten.

B3) GEBÄUDESCHÄDEN

Falls dem AN bei der Durchführung von Reparaturarbeiten
weitere Gebäudeschäden bekannt werden (auch an anderen
Gewerken), so hat er dem zuständigen Kundenbetreuer
oder Bauleiter des AG hierüber umgehend zu
unterrichten.

B4) LAGER- UND ABSTELLFLÄCHEN

Die Errichtung von Lager- und Arbeitsplätzen ist mit
der jeweiligen Bauleitung vorher abzustimmen.

Baustoffe und Bauteile dürfen nicht in den
Treppenhäusern und/oder auf anderen Verkehrsflächen
gelagert werden.

Bauschutt darf grundsätzlich nicht im Gebäude gelagert
werden.

B5) BEDINGUNGEN FÜR DIE ENTSORGUNG VON ABFÄLLEN

Der AN ist verpflichtet, die beim AG anfallenden
Abfälle ordnungsgemäß und sofort zu entsorgen. Zu
diesem Zweck hat er die einschlägigen Gesetze,
Verordnungen und sonstigen öffentlich-rechtlichen
Vorschriften  z.B. das Kreislaufwirtschafts- und
Abfallgesetz - einzuhalten. Eine Zwischenlagerung von
Abfällen ist nicht gestattet.

Sollten die für den Transport und die Entsorgung
erforderliche Genehmigungen erlöschen, ist dies dem AG
unverzüglich schriftlich mitzuteilen. Mit Übernahme der
Abfälle durch den AN gehen Eigentum, Gefahr,
Verkehrssicherungspflicht und öffentlich-rechtliche
Verantwortung auf diesen über.

Der AG behält sich vor zu prüfen, ob der AN seinen
Pflichten nachgekommen ist. Hierzu kann der AG Einsicht
nehmen in die vom AN nach öffentlich-rechtlichen
Vorschriften zu führenden Nachweisbücher und in den
Genehmigungsbescheid der angefahrenen
Abfallentsorgungsanlage, dessen Vorlage der AN zu
bewirken hat.

Der AN hat zur Abdeckung aller - sowohl seiner als auch
die des AG  sich aus der Abfallbeseitigung ergebenden
Haftungsrisiken unter Einschluß des
Gewässerschäden-Haftungsrisikos auf seine Kosten eine
Haftpflichtversicherung in ausreichender Höhe für
Personen-, Sach- und Vermögensschäden abzuschließen und
dem AG den Abschluß auf Verlangen nachzuweisen. Diese
Regelung läßt die Haftung des AN unberührt

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

### Bereich 1 EINHEITSPREISABKOMMEN für die Ausführung von Rohrreinigungsarbeiten

#### Abschnitt 1.1 Teil A - Rohrreinigung allgemein -

*Hinweis*
Wird in waagerechten Abwasserrohrleitungsabschnitten,
die nur von einer Mietpartei genutzt werden, eine
Verstopfung festgestellt, ist im Zuge der Beseitigung
eine sinnvolle, stichhaltige Beweissicherung
durchzuführen. Diese beinhaltet mindestens ein Foto des
Gegenstandes der zur Verstopfung geführt hat sowie ein
Foto der Abwasserleitungs-Öffnung, an der gearbeitet
wurde.

Der Arbeitsbericht, der neutral, ohne Zuweisung einer
Verantwortlichkeit, beschreibt, welcher Gegenstand bzw.
Umstand (z. B. Eintrag von Essensresten) zu der
Verstopfung führte, ist vom Mieter bzw. dessen in der
Wohnung angetroffenen Vertreter, gegenzeichnen zu
lassen.

Diese Unterlagen und sichergestellten Beweismittel sind
unserem jeweiligen Kundenbetreuer zur weiteren
Bearbeitung zu übergeben.

Rohrleitungs-Verstopfungen, die vom Mieter zu vertreten
sind, können u. a. auftreten durch

Verwendung von Abflussfrei
Damenhygieneartikel,
Duftsteinhalter,
Essensreste / Lebensmittel,
Friteusenfett,
häusliche Gegenstände jeglicher Art (Geschirr,
Getränkedosen, Flaschen etc.)
Katzenstreu oder Kleintiereinstreu,
Plastiktüten,
Reinigungslappen, Aufnehmer etc.,
Spielzeug,
Toilettenpapier in sehr großen Mengen,
Vogelsand,
Windeln,
Zahnbürsten,
Zementreste, etc.

Des Weiteren sind als Ursache alle chemischen Produkte,
die nicht der Abwasserleitung zugeführt werden dürfen,
zu melden. Dazu gehören zum Beispiel

Farben,
Lacke,
und sonstige entsorgungspflichtige Fremdstoffe.

Unerwünschte Reinigungsmethoden

Der Einsatz von chemischen Mitteln, sowie eine
Beseitigung durch Druckluft ist in unserem Bestand
nicht zulässig bzw. wird ausdrücklich untersagt.
Dies gilt für alle hier vereinbarten Positionen.

**1.1.10 An- und Abfahrt**
*** Bedarfsposition ohne GB
sämtlicher für die Durchführung erforderlicher Geräte,
Maschinen und Materialien einschl. Bedienungspersonal,
des Spezial -reinigungsfahrzeuges, Schadensüberprüfung,
Wartezeit, während der normalen Geschäftszeit an
Werktagen bis 16.00 Uhr einschl. Samstag.
Diese Position wird nur einmal pro Auftrag vergütet,
auch dann, wenn mehrmaliges Anfahren erforderlich ist.
Es erfolgt keine Vergütung, wenn am selben Tage mehrere
Reparaturen in der gleichen Liegenschaft (z.B.
Nachbarwohnung, Nachbargebäude usw.) oder weitere
Reparaturen in der gleichen Straße erfolgen.
Menge: 1,000 psch

**1.1.20 Verstopfung an Sanitärobjekten**
*** Bedarfsposition ohne GB
Beseitigung der Verstopfung an Badewannen, Duschtassen,
Waschtischen, Küchenspülen, Waschmaschinen,
Bodenabläufen oder ähnlichen Sanitärobjekten.
Elektromechanische Reinigung der Anschlußleitung bis
zum jeweiligen Fallstrang und Spülen bis zur vollen
Funktionsfähigkeit.
Demontage und Montage von Geruchverschlüssen (Sifon)
wenn dieses für die Verstopfungsbeseitigung
erforderlich ist.
einschl. Nebenarbeiten
einschl. Kleinmaterial ( Dichtungen, Schlauchschellen
o.ä.)
Die Vergütung gilt für alle an der Anschlußleitung
angeschlossenen Sanitärobjekte.
Menge: 1,000 psch

**1.1.30 Verstopfung an WC- oder Urinalanlage**
*** Bedarfsposition ohne GB
Beseitigung der Verstopfung durch elektromechanische
Reinigung  der Anschlußleitung bis zum jeweiligen
Fallstrang und Spülen bis zur vollen
Funktionsfähigkeit.
einschl. Demontage und Montage der WC-oder Urinalanlage

einschl. Nebenarbeiten
einschl. Kleinmaterial ( Dichtungen, Schlauchschellen
o.ä.)
Menge: 1,000 psch

**1.1.40 Verstofung an Wc u. Urinal ohne Demontage**
*** Bedarfsposition ohne GB
Beseitigung der Verstopfung durch elektromechanische
Reinigung  der Anschlußleitung bis zum jeweiligen
Fallstrang und Spülen bis zur vollen
Funktionsfähigkeit.
ohne Demontage und Montage der WC-oder Urinalanlage
einschl. Nebenarbeiten
einschl. Kleinmaterial ( Dichtungen, Schlauchschellen
o.ä.)
Menge: 1,000 psch

**1.1.50 Verstopfung an Bodenabläufen**
*** Bedarfsposition ohne GB
Beseitigung der Verstopfung an Boden,-Balkon- und
Hofabläufen.
Reinigung der Abläufe sowie Funktionsprüfung bei
vorhandenen Rückstausicherungen.
einschl. Elektromechanische Reinigung oder
Hochdruckspülen der Anschlußleitung bis zur vollen
Funktionsfähigkeit, hierbei spielt die Länge der
Anschlußleitung keine Rolle.
einschl. Nebenarbeiten
einschl. Kleinmaterial ( Dichtungen, Schlauchschellen
o.ä.)
Menge: 1,000 psch

**1.1.60 Verstopfung an Entwässerungsrinne**
*** Bedarfsposition ohne GB
Beseitigung der Verstopfung/Reinigung an einer
Entwässerungsrinnen, einschl. Elektromechanische
Reinigung oder Hochdruckspülen der Anschlußleitung bis
zur vollen Funktionsfähigkeit, hierbei spielt die Länge
der Anschlußleitung keine Rolle. Abrechenbar ist
lediglich die Länge der Rinne
einschl. Nebenarbeiten
Menge: 1,000 m

**1.1.70 Pumpenschacht absaugen/reinigen**
*** Bedarfsposition ohne GB
Absaugen, Reinigen und mit Wasserhochdruck spülen,

einschl. Funktionsprüfung der Pumpenanlage,
einschl. Nebenarbeiten,
einschl. Kleinmaterial ( Dichtungen, Schlauchschellen
o.ä.)
Menge: 1,000 psch

**1.1.80 Verstopfung im Fallstrang**
*** Bedarfsposition ohne GB
Beseitigung der Verstopfung durch elektromechanische
Reinigung des Fallstrang und Spülen bis zur vollen
Funktionsfähigkeit. Die Wahl der geeigneten Spirale,
Fräsen, Schleuderketten, Spezialaufsätze etc. obliegt
dem Auftragnehmer und wird nicht gesondert vergütet.
Einschl. Demontage und Montage einer Sanitäranlage oder
eines Geruchsverschluß wenn dieses für die
Verstopfungsbeseitigung erforderlich ist.

Sollte zur Beseitigung der Verstopfung nur das
Entlüftungsrohr zur Verfügung stehen, so muß dieses
getrennt und nachher wieder fachgerecht montiert
werden, die Begründung muß auf dem Arbeitsbericht
dokumentiert werden.

Einschl. Nebenarbeiten
einschl. Kleinmaterial ( Dichtungen, Schlauchschellen
o.ä.)
Menge: 1,000 m

**1.1.90 bis Fallstranglänge von 6 Meter**
*** Bedarfsposition ohne GB
wie vor, jedoch
bis zu einer Fallstranglänge von 6 Meter.
Menge: 1,000 psch

**1.1.100 bis Fallstranglänge von 12 Meter**
*** Bedarfsposition ohne GB
wie vor, jedoch
bis zu einer Fallstranglänge von 12 Meter.
Menge: 1,000 psch

**1.1.110 bis Fallstranglänge von 18 Meter**
*** Bedarfsposition ohne GB
wie vor, jedoch
bis zu einer Fallstranglänge von 18 Meter.
Menge: 1,000 psch

**1.1.120 bis Fallstranglänge von 24 Meter**
*** Bedarfsposition ohne GB
wie vor, jedoch
bis zu einer Fallstranglänge von 24 Meter.
Menge: 1,000 psch

**1.1.130 bis Fallstranglänge von 30 Meter**
*** Bedarfsposition ohne GB
wie vor, jedoch
bis zu einer Fallstranglänge von 30 Meter.
Menge: 1,000 psch

**1.1.140 bis Fallstranglänge von 36 Meter**
*** Bedarfsposition ohne GB
wie vor, jedoch
bis zu einer Fallstranglänge von 36 Meter.
Menge: 1,000 psch

**1.1.150 Verstopfung in der Grundleitung**
*** Bedarfsposition ohne GB
Beseitigung der Verstopfung durch elektromechanische
Reinigung oder Hochdruckspülen der Grundleitung und
Spülen bis zur vollen Funktionsfähigkeit, einschl.
Reinigung des Revisionsschachtes. Die Wahl der
geeigneten Spirale, Fräsen, Schleuderketten,
Spezialaufsätze etc. obliegt dem Auftragnehmer und wird
nicht gesondert vergütet.

Einschl. Ordnungsgemäßes Öffnen und Wiederverschließen
der Revisionsöffnung sowie Einlegen eines neuen
Dichtungsbandes,
einschl. Nebenarbeiten
einschl. Kleinmaterial ( Dichtungen, Schlauchschellen
o.ä.)
Menge: 1,000 m

**1.1.160 bis Grundleitungslänge von 5 Meter**
*** Bedarfsposition ohne GB
wie vor, jedoch
bis zu einer Grundleitungslänge von 5 Meter.
Menge: 1,000 psch

**1.1.170 bis Grundleitungslänge von 10 Meter**
*** Bedarfsposition ohne GB
wie vor, jedoch
bis zu einer Grundleitungslänge von 10 Meter.
Menge: 1,000 psch

**1.1.180 bis Grundleitungslänge von 15 Meter**
*** Bedarfsposition ohne GB
wie vor, jedoch
bis zu einer Grundleitungslänge von 15 Meter.
Menge: 1,000 psch

**1.1.190 bis Grundleitungslänge von 20 Meter**
*** Bedarfsposition ohne GB
wie vor, jedoch
bis zu einer Grundleitungslänge von 20 Meter.
Menge: 1,000 psch

**1.1.200 Aqua-Naßsaugereinsatz**
*** Bedarfsposition ohne GB
Einsatz eines speziellen elektrischen Aqua-Naßsauger
zur Beseitigung von Schmutzwasser, einschl.
erforderlichem
Bedienungspersonal und aller Nebenarbeiten.

Notwendige Stundenlohnarbeiten müssen m.d.
Kundenbetreuer/in
oder Bauleiter/in abgestimmt, von diesem beauftragt und
der zu erstellende Bericht abgezeichnet werden, bzw.
für in Notfällen ausgeführte, ist nachträglich eine
Begründung abzugeben.
Menge: 1,000 Std.

#### Abschnitt 1.2 Teil B - Rohrreinigung spezial -

*Hinweis*
Hinweis
Nachstehende Positionen dürfen nur nach Beauftragung
durch den zuständigen Bauleiter/in durchgeführt werden.

Bei notwendigen TV-Untersuchungnen von schwer
zugänglichen und/oder verzweigten Leitungssystemen sind
geeignete Kamerasysteme (Satellitenkameras - z.B.
Göttinger Wurm Lindauer Schere o.ä.) einzusetzen, um
das Öffnen der Bodenplatte oder Aufschachtungen zu
vermeiden. Ggfls. sind im Keller zugängliche Leitungen
zu trennen und anschließend mit einer Revisionsöffnung
zu versehen.

Für Haltungen, die im Zuge der optischen Inspektion
keine Mängel aufweisen ist im Anschluß an die
TV-Untersuchung der Dichtigkeitsnachweis gem. § 61a LWG
auszustellen. Die als dicht bescheinigten Haltungen
sind in der, im Rahmen der Dokumentation
anzufertigenden, Lageskizze farbig hervor zu heben.

**1.2.10 An- und Abfahrt**
*** Bedarfsposition ohne GB
eines Spezialreinigungs-,Hochdruckspül-,Saug,-oder
Kamerafahrzeuges  einschl. ausreichendem Fachpersonal,
sämtlicher für die Durchführung erforderlicher Geräte,
Maschinen u. Materialien, Baustellenabsicherung,
einschl. Bedienungspersonal, während der normalen
Geschäftszeit an Werktagen bis 16.00 Uhr, einschl.
Samstag.
Menge: 1,000

**1.2.20 Hochdruckspülreinigung DN 100 bis DN 200**
*** Bedarfsposition ohne GB
Beseitigung der Verstopfung und Vollständige Reinigung
der Grundleitung (unabhängig vom Verschmutzungsgrad )
durch ein- oder mehrmaliges hydrodynamisches Ziehen des
Spülschlauches mit einer dem Verschmutzungsgrad
angepaßten Geschwindigkeit, sowie Reinigung des
Revisionsschachtes.
Einschl. Hochdruckspülfahrzeug mit ausreichendem
Fachpersonal und Spülwasserverbrauch.

Rohrdurchmesser: DN 100 bis DN 200
Menge: 1,000 m

**1.2.30 Hochdruckspülreinigung DN 250 bis DN 350**
*** Bedarfsposition ohne GB
wie vor, jedoch
Rohrdurchmesser: DN 250 bis DN 350
Menge: 1,000 m

**1.2.40 Hochdruckspülreinigung DN 400 bis DN 500**
*** Bedarfsposition ohne GB
wie vor, jedoch
Rohrdurchmesser: DN 400 bis DN 500
Menge: 1,000 m

**1.2.50 Optische Inspektion -Kamera nicht fahrbar-**
*** Bedarfsposition ohne GB
Optische Inspektion von Abwasserleitungen DN 100 - DN
200
gemäß den allgemein anerkannten Regeln der Technik, die
Rohruntersuchung hat mit einer TV-Farb-Kamera-Anlage (
nicht fahrbar ) zu erfolgen und muß digital
dokumentiert werden.
Die DVD/CD und Digitalfotos sind der Rechnung
beizulegen.
Die Dokumentation umfasst die Erstellung einer
Lageskizze.

einschl. aller Nebenleistungen und Haltungsbericht
einschl. TV-Fahrzeug mit ausreichendem Fachpersonal
einschl. Erstellen von Videos und Digitalfotos (
digital_.jpg) von möglichen Schadstellen oder
Bereitstellung eines Link zum Download der
Dokumentationen.
Menge: 1,000 m

**1.2.60 Optische Inspektion -Kamera fahrbar-**
*** Bedarfsposition ohne GB
Optische Inspektion von Abwasserleitungen DN 100 - DN
200
gemäß den allgemein anerkannten Regeln der Technik, die
Rohruntersuchung hat mit einer TV-Farb-Kamera-Anlage (
fahrbar mit schwenkbarem Rotor ) zu erfolgen und muß
digital dokumentiert werden. Die DVD/CD und
Digitalfotos sind der Rechnung beizulegen.

einschl. aller Nebenleistungen und Haltungsbericht
einschl. TV-Fahrzeug mit ausreichendem Fachpersonal
einschl. Erstellen einer DVD/CD der Untersuchung
einschl. Erstellen von Digitalfotos ( digital_.jpg) von
möglichen Schadstellen oder Bereitstellung eines Link
zum Download
der Dokumentation.
Menge: 1,000 m

**1.2.70 Saugfahrzeug**
*** Bedarfsposition ohne GB
Einsatz eines Saugfahrzeuges bis 13 cbm
Behältervolumen,
einschl. ausreichendem Fachpersonal.
Entsorgungskosten sind nach tatsächlichem Aufwand und
Nachweis der Rechnung beizulegen.
Menge: 1,000 Std

**1.2.80 Saug-Spülfahrzeug**
*** Bedarfsposition ohne GB
Einsatz eines Saug- Spülfahrzeuges, bis 13 cbm
Behältervolumen,
Pumpenleistung ca. 395 l / 140 bar. einschl.
ausreichendem Fachpersonal und Spülwasserverbrauch.
Entsorgungskosten sind nach tatsächlichem Aufwand und
Nachweis der Rechnung beizulegen.
Menge: 1,000 Std

**1.2.90 Wurzelschneiden**
*** Bedarfsposition ohne GB
Ausfräsen von Baumwurzeln in Grundleitungen durch
Messerdüsen oder andere Spezialwerkzeuge.
Einschl. Hochdruckspül- oder Saug/Spülfahrzeug mit
ausreichendem Fachpersonal und Spülwasserverbrauch.

Notwendige Stundenlohnarbeiten müssen m.d.
Kundenbetreuer/in oder Bauleiter/in abgestimmt, von
diesem beauftragt und der zu erstellende Bericht
abgezeichnet werden, bzw.für in Notfällen ausgeführte,
ist nachträglich eine Begründung abzugeben.

Hinweis
Nach dem Wurzelschneiden ist der Zustand der
freigeschnittenen Grundleitung durch TV-Untersuchung zu
dokumentieren.
Menge: 1,000 Std

**1.2.100 Rückstände fräsen**
*** Bedarfsposition ohne GB
Rückstände bzw. feste Ablagerungen fräsen.
Die Wahl der geeigneten Fräsmethode bzw. des Fräsgeräts
obliegt dem AN und wird nicht gesondert vergütet.
Einschliesslich aller Maschinen- und Personalkosten.

Hinweis
Nach dem Fräsen ist der Zustand der gefrästen
Grundleitung durch TV-Untersuchung zu dokumentieren.
Menge: 1,000 Std

#### Abschnitt 1.3 Teil C - Zugang herstellen

*Hinweis*
Die nachfolgenden Positionen dienen lediglich zur
Herstellung einer Öffnung bzw. eines Zugangs in die zu
reinigende Leitung.
Die Ausführung ist mit dem Auftraggeber bzw. der
Bauleitung vorher abzusprechen.

**1.3.10 Demontage Guss-Abflußleitung, DN 100 bis DN 150**
*** Bedarfsposition ohne GB
Demontage einer Abflußleitung aller Materialien, DN 100
 bis DN 150 in erforderlichen Länge zum Einbau einer
Reinigung- Flanschetts.
Einschließlich aller erforderlichen Nebenarbeiten,
Materialien und Schuttabfuhr/Entsorgung.
Menge: 1,000 St

**1.3.20 SML-Abflußleitung DN 100**
*** Bedarfsposition ohne GB
gemäss DIN EN 877
einschl. Lieferung aller Materialien zur
Befestigung der Leitung.

liefern und montieren
Menge: 1,000 m

**1.3.30 SML-Abflußleitung DN 125**
*** Bedarfsposition ohne GB
wie vor, jedoch DN 125
liefern und montieren
Menge: 1,000 m

**1.3.40 SML-Abflußleitung DN 150**
*** Bedarfsposition ohne GB
wie vor, jedoch DN 125
liefern und montieren
Menge: 1,000 m

**1.3.50 SML-Reinigungsrohre (Flanschetts) DN 100**
*** Bedarfsposition ohne GB
SML-Reinigungsrohre (Flanschetts) DN 100 mit rundem
Deckel,

als Zulage, liefern
Menge: 1,000 St.

**1.3.60 SML-Reinigungsrohre (Flanschetts) DN 125**
*** Bedarfsposition ohne GB
SML-Reinigungsrohre (Flanschetts) DN 125 mit rundem
Deckel,

als Zulage, liefern
Menge: 1,000 St.

**1.3.70 SML-Reinigungsrohre (Flanschetts) DN 150**
*** Bedarfsposition ohne GB
SML-Reinigungsrohre (Flanschetts) DN 150 mit rundem
Deckel,

als Zulage, liefern
Menge: 1,000 St

**1.3.80 CV-Verbindungen für SML-Rohre DN 100**
*** Bedarfsposition ohne GB
CV-Verbindungen für SML-Rohre DN 100
Prüfzeichen PA-I-1469 mit glatter Spannhülse aus
rostfreiem Chromstahl; Dichtmanschette aus APTK zur
Verbindung von SML-Rohren und Formstücken.

liefern und montieren
Menge: 1,000 St.

**1.3.90 CV-Verbindungen für SML-Rohre DN 125**
*** Bedarfsposition ohne GB
CV-Verbindungen für SML-Rohre DN 125
Prüfzeichen PA-I-1469 mit glatter Spannhülse aus
rostfreiem Chromstahl; Dichtmanschette aus APTK zur
Verbindung von SML-Rohren und Formstücken.

liefern und montieren
Menge: 1,000 St.

**1.3.100 CV-Verbindungen für SML-Rohre DN 150**
*** Bedarfsposition ohne GB
CV-Verbindungen für SML-Rohre DN 150
Prüfzeichen PA-I-1469 mit glatter Spannhülse aus
rostfreiem Chromstahl; Dichtmanschette aus APTK zur
Verbindung von SML-Rohren und Formstücken.

liefern und montieren
Menge: 1,000 St

**1.3.110 Grundleitung im Revisionsschacht öffnen**
*** Bedarfsposition ohne GB
Zum Einbau eines Doppelrückstauverschluß ist die
bestehende Grundleitung (jeglichen Materials) im
erforderlichem Maß zu öffnen / trennen.
Menge: 1,000 St

**1.3.120 KG Doppelrückstauverschluß DN 100**
*** Bedarfsposition ohne GB
mit Doppelrückstauklappe.
z.B. Kessel Staufix 73100 o.glw.
Liefern und einbauen.
In fertiger Arbeit einschl. aller Verbindungen und
Abdichtungsarbeiten.
Menge: 1,000 St

**1.3.130 KG Doppelrückstauverschluß DN 125**
*** Bedarfsposition ohne GB
Wie vor, jedoch DN 125
Menge: 1,000 St

**1.3.140 KG Doppelrückstauverschluß DN 150**
*** Bedarfsposition ohne GB
Wie vor, jedoch DN 150
Menge: 1,000 St

**1.3.150 KG Doppelrückstauverschluß DN 200**
*** Bedarfsposition ohne GB
Wie vor, jedoch DN 200
Menge: 1,000 St

**1.3.160 Rohrpflaster in Standrohr einbauen**
*** Bedarfsposition ohne GB
Standrohr der Regenfallleitung mit Bohrkrone öffnen und
nach der Reinigung mit einem Rohrpflaster DN 54
verschliessen.

Hersteller: Fabrikat Funke oder glw.

angebotenes Fabrikat:
........................................
Menge: 1,000 St

#### Abschnitt 1.4 Teil D - Reperaturarbeiten

**1.4.10 Schachtabdeckung erneuern bis 70/70 cm**
*** Bedarfsposition ohne GB
Schadhafte, unbrauchbare Schachtabdeckungen von
Kanalisations-
oder Revisionsschächten ausbauen.
Neue Schachtabdeckung liefern und fachgerecht in
Zementmörtel
einsetzen und einputzen, evtl. Mauerwerk beiarbeiten,
sowie
saubere Angleichung an den Bodenbelag mit Estrich, in
fix
und fertiger Arbeit einschl. Lieferung aller
Materialien.

Schachtabdeckung, begehbar bis 5 kN
Deckel: Tränenblech aus Stahl, verzinkt
Rahmen: Winkel- bzw. U-Profil aus Stahl, verzinkt

lichte Größe des Schachtes bis 700 x 700 mm
Menge: 1,000 Stck

**1.4.20 Schachtabdeckung erneuern bis 100/100 cm**
*** Bedarfsposition ohne GB
Schadhafte, unbrauchbare Schachtabdeckungen von
Kanalisations-
oder Revisionsschächten ausbauen.
Neue Schachtabdeckung liefern und fachgerecht in
Zementmörtel
einsetzen und einputzen, evtl. Mauerwerk beiarbeiten,
sowie
saubere Angleichung an den Bodenbelag mit Estrich, in
fix
und fertiger Arbeit einschl. Lieferung aller
Materialien.

Schachtabdeckung, begehbar bis 5 kN
Deckel: Tränenblech aus Stahl, verzinkt
Rahmen: Winkel- bzw. U-Profil aus Stahl, verzinkt

lichte Größe des Schachtes bis 1000 x 1000 mm
Menge: 1,000 Stck

**1.4.30 Hofablauf, frostsicher erneuern**
*** Bedarfsposition ohne GB
defekten Hofablauf im Außenbereich ausbauen und
erneuern.
In fix und fertiger Arbeit, einschließlich dem
Aufnehmen von
Pflaster bzw. Freistemmen der Senke bis zur
Anschlußleitung,
fachgerechter Montage der neuen Senke, verfüllen mit
Rheinsand
und anschließendem Beiarbeiten mit Zementstrich, bzw
Anarbeiten
mit dem vorhandenen Pflaster.

Hofablauf DN/OD 110, bzw. DN 100 mit frostsicherer
Geruchssperre
und herausnehmbarem Sandfangkorb, belastbar bis
mindestens 12,5 kN
Menge: 1,000 Stck

**1.4.40 Kellerablauf erneuern**
*** Bedarfsposition ohne GB
defekten Kellerablauf ausbauen und erneuern.
In fix und fertiger Arbeit, einschließlich Freistemmen
der
Senke bis zur Anschlußleitung, fachgerechter Montage
der neuen Senke, verfüllen mit Rheinsand und
anschließendem
flächengleichem Anarbeiten an den Kellerboden mit
Zementestrich

Kellerablauf DN/OD 110, bzw. DN 100, Typ 5 mit
dreifacher Rückstausicherung, mit höhenverstell-
und drehbarem Aufsatz, mit herausnehmbarem
Schmutzfang und Gitterrost aus Kunststoff.
Menge: 1,000 Stck

#### Abschnitt 1.5 Teil E - Stundenlohn

**1.5.10 Monteurstunde**
*** Bedarfsposition ohne GB
HINWEIS:
Notwendige Stundenlohnarbeiten sind vorher
mit dem Kundenbetreuer/Bauleiter abzustimmen,
bzw.für in Notfällen ausgeführte,ist nachträglich
eine Begründung abzugeben.

Dieser EP-Vereinbarung wird folgender Tarif
zugrunde gelegt
  Monteur mit Abschluß
  nach 4. Berufsjahr (ECKLOHN)
Menge: 1,000 Std.

**1.5.20 Absturzsicherung bei Flachdacharbeiten**
*** Bedarfsposition ohne GB
Absturzsicherung bei Arbeiten auf dem Flachdach im
Randbereich mit jeweils geeigneten Mitteln. Einschl.
Personalaufwand.
Menge: 1,000 psch
